# Accesorios Tapa para CT326 (tornillos) de IDE - de IDE Electric

- Propiedad del archivo: CONSTRUNARIO
- Formato: FIEBDC-3/2012
- Programa: Construnario Versión 3.51
- Fecha de los precios: 25/10/2024
- Divisa: EUR

**22460** u Accesorios Tapa para CT326 (tornillos) de IDE - de IDE Electric
Precio: 7.93
Tapa para caja CT2232 (Antes CT326) (Bolsa 2 uds.) Código EAN: 8431044744605 Código ETIM 6.0: EC000456
