# Accesorios Tapa para CT 536 (tornillos) de IDE - de IDE Electric

- Propiedad del archivo: CONSTRUNARIO
- Formato: FIEBDC-3/2012
- Programa: Construnario Versión 3.51
- Fecha de los precios: 25/10/2024
- Divisa: EUR

**22470** u Accesorios Tapa para CT 536 (tornillos) de IDE - de IDE Electric
Precio: 16.33
Tapa para caja CT13252 (Antes CT536) (Bolsa 2 uds.) Código EAN: 8431044744704 Código ETIM 6.0: EC000456
