# Tapa para CT220 (tornillos) - de IDE Electric

- Propiedad del archivo: CONSTRUNARIO
- Formato: FIEBDC-3/2012
- Programa: Construnario Versión 3.51
- Fecha de los precios: 25/10/2024
- Divisa: EUR

**22490** u Tapa para CT220 (tornillos) - de IDE Electric
Precio: 21.27
Tapa para caja CT2222 (Antes CT220) (Bolsa 10 uds.) Código EAN: 8431044744902 Código ETIM 6.0: EC000456
