# Accesorios Tapa para CT210 (tornillos) - de IDE Electric

- Propiedad del archivo: CONSTRUNARIO
- Formato: FIEBDC-3/2012
- Programa: Construnario Versión 3.51
- Fecha de los precios: 25/10/2024
- Divisa: EUR

**22510** u Accesorios Tapa para CT210 (tornillos) - de IDE Electric
Precio: 18.87
Tapa para caja CT1522 (Antes CT210) (Bolsa 10 uds.) Código EAN: 8431044745107 Código ETIM 6.0: EC000456
