# Accesorios Tapa para CT225 (tornillos) de IDE - de IDE Electric

- Propiedad del archivo: CONSTRUNARIO
- Formato: FIEBDC-3/2012
- Programa: Construnario Versión 3.51
- Fecha de los precios: 25/10/2024
- Divisa: EUR

**22515** u Accesorios Tapa para CT225 (tornillos) de IDE - de IDE Electric
Precio: 27.47
Tapa para caja CT2727 (Antes CT225) (Bolsa 10 uds.) Código EAN: 8431044745152 Código ETIM 6.0: EC000456
