# Accesorios tuerca prensaestopa M25 de IDE - de IDE Electric

- Propiedad del archivo: CONSTRUNARIO
- Formato: FIEBDC-3/2012
- Programa: Construnario Versión 3.51
- Fecha de los precios: 25/10/2024
- Divisa: EUR

**22581** u Accesorios tuerca prensaestopa M25 de IDE - de IDE Electric
Precio: 5.20
Para Series: Pryma - Star - Ecology. Tuerca prensaestopa M25 (Bolsa 10 uds.) Código EAN: 8431044925813 Código ETIM 6.0: EC000940
