# Accesorios Tapa cubremódulos blanca (6 mód.) de IDE - de IDE Electric

- Propiedad del archivo: CONSTRUNARIO
- Formato: FIEBDC-3/2012
- Programa: Construnario Versión 3.51
- Fecha de los precios: 25/10/2024
- Divisa: EUR

**22600** u Accesorios Tapa cubremódulos blanca (6 mód.) de IDE - de IDE Electric
Precio: 16.73
Tapa cubremódulos blanca 6 módulos Código EAN: 8431044776002 Código eCl@ss 6.0: EC000456
