# Accesorios tapones herméticos de IDE - de IDE Electric

- Propiedad del archivo: CONSTRUNARIO
- Formato: FIEBDC-3/2012
- Programa: Construnario Versión 3.51
- Fecha de los precios: 25/10/2024
- Divisa: EUR

**22650** u Accesorios tapones herméticos de IDE - de IDE Electric
Precio: 6.27
Para series: Pryma - Star - Ecology - Combi - Light. Tapón hermético (Bolsa 40 uds.) Código EAN: 8431044776507
