# Cierres doble barra DIN 3 mm, referencia 29229 de IDE - de IDE Electric

- Propiedad del archivo: CONSTRUNARIO
- Formato: FIEBDC-3/2012
- Programa: Construnario Versión 3.51
- Fecha de los precios: 25/10/2024
- Divisa: EUR

**29229** u Cierres doble barra DIN 3 mm, referencia 29229 de IDE - de IDE Electric
Precio: 17.40
Cierres fabricados en poliamida negra. No incluyen llave. Código EAN: 8431044292298 Código eCl@ss 6.0: EC000327
