# Cierres triangular 11mm + llave, referencia 29230 de IDE - de IDE Electric

- Propiedad del archivo: CONSTRUNARIO
- Formato: FIEBDC-3/2012
- Programa: Construnario Versión 3.51
- Fecha de los precios: 25/10/2024
- Divisa: EUR

**29230** u Cierres triangular 11mm + llave, referencia 29230 de IDE - de IDE Electric
Precio: 29.13
Cierres fabricados en poliamida negra. Incluye llave triangular. Código EAN: 8431044292304 Código eCl@ss 6.0: EC000327
