# Cierre manual con llave tipo Keya T141, referencia 29231 de IDE - de IDE Electric

- Propiedad del archivo: CONSTRUNARIO
- Formato: FIEBDC-3/2012
- Programa: Construnario Versión 3.51
- Fecha de los precios: 25/10/2024
- Divisa: EUR

**29231** u Cierre manual con llave tipo Keya T141, referencia 29231 de IDE - de IDE Electric
Precio: 27.00
Cierres fabricados en poliamida negra. Incluye llave tipo T141. Código EAN: 8431044292311 Código eCl@ss 6.0: EC000327
