# Conjunto de 4 soportes orientables para fijación a pared, referencia 29240 de IDE - de IDE Electric

- Propiedad del archivo: CONSTRUNARIO
- Formato: FIEBDC-3/2012
- Programa: Construnario Versión 3.51
- Fecha de los precios: 25/10/2024
- Divisa: EUR

**29240** u Conjunto de 4 soportes orientables para fijación a pared, referencia 29240 de IDE - de IDE Electric
Precio: 36.20
MATERIALES: Acero cincado. Pack que incluye 4 orejetas. PARA ARMARIOS TIPO: Poliéster IP55. Código EAN: 8431044292403 Código eCl@ss 6.0: EC002625
