# Cierre maneta triángulo, referencia 29244 de IDE. 11 mm, con llave. Para candado - de IDE Electric

- Propiedad del archivo: CONSTRUNARIO
- Formato: FIEBDC-3/2012
- Programa: Construnario Versión 3.51
- Fecha de los precios: 25/10/2024
- Divisa: EUR

| Código | Ud | Descripción | Precio |
|---|---|---|---|
| 29244 | u | Cierre maneta triángulo, referencia 29244 de IDE. 11 mm, con llave. Para candado - de IDE Electric | 104.40 |
