# Dispositivo de ventilación Ø 19 mm de IDE. IP43 - de IDE Electric

- Propiedad del archivo: CONSTRUNARIO
- Formato: FIEBDC-3/2012
- Programa: Construnario Versión 3.51
- Fecha de los precios: 25/10/2024
- Divisa: EUR

**29531** u Dispositivo de ventilación Ø 19 mm de IDE. IP43 - de IDE Electric
Precio: 3.13
MATERIALES: Termoplásticos. Facilitan la circulación del aire por convección en el interior de los módulos impidiendo la formación de condensaciones. Diseñados para evitar la entrada de cuerpos extraños. Código EAN: 8431044155388
