# Bisagras exteriores, referencia 29540 de IDE. Bolsa 2ud, excepto cajas 3x2 mod. - de IDE Electric

- Propiedad del archivo: CONSTRUNARIO
- Formato: FIEBDC-3/2012
- Programa: Construnario Versión 3.51
- Fecha de los precios: 25/10/2024
- Divisa: EUR

**29540** u Bisagras exteriores, referencia 29540 de IDE. Bolsa 2ud, excepto cajas 3x2 mod. - de IDE Electric
Precio: 6.77
Para apertura lateral de módulos. Código EAN: 8431044155401 Código eCl@ss 6.0: EC002620
