# Llave triángulo, referencia 29583 de IDE. Para armarios ABS. 10u - de IDE Electric

- Propiedad del archivo: CONSTRUNARIO
- Formato: FIEBDC-3/2012
- Programa: Construnario Versión 3.51
- Fecha de los precios: 25/10/2024
- Divisa: EUR

**29583** u Llave triángulo, referencia 29583 de IDE. Para armarios ABS. 10u - de IDE Electric
Precio: 20.60
Llave triángulo, referencia 29583 de IDE. Para armarios ABS Código EAN: 8431044474151 Código eCl@ss 8.0: EC000175
