# Soporte a pared, referencia 29584 de IDE.Para amarmaios ABS (Bolsa 4 u) - de IDE Electric

- Propiedad del archivo: CONSTRUNARIO
- Formato: FIEBDC-3/2012
- Programa: Construnario Versión 3.51
- Fecha de los precios: 25/10/2024
- Divisa: EUR

**29584** u Soporte a pared, referencia 29584 de IDE.Para amarmaios ABS (Bolsa 4 u) - de IDE Electric
Precio: 3.13
Soporte a pared, referencia 29584 de IDE.Para amarmaios ABS (Bolsa 4 u) Código EAN: 8431044474144 Código eCl@ss 8.0: EC002625
