# Cierre triángulo, referencia 29585 de IDE. Para armarios ABS - de IDE Electric

- Propiedad del archivo: CONSTRUNARIO
- Formato: FIEBDC-3/2012
- Programa: Construnario Versión 3.51
- Fecha de los precios: 25/10/2024
- Divisa: EUR

**29585** u Cierre triángulo, referencia 29585 de IDE. Para armarios ABS - de IDE Electric
Precio: 5.67
Cierre triángulo, referencia 29585 de IDE. Para armarios ABS Código EAN: 8431044487847 Código eCl@ss 8.0: EC000327
