# Cofret superficie IP55 2 módulos 70x85x63 - de IDE Electric

- Propiedad del archivo: CONSTRUNARIO
- Formato: FIEBDC-3/2012
- Programa: Construnario Versión 3.51
- Fecha de los precios: 25/10/2024
- Divisa: EUR

**45002** u Cofret superficie IP55 2 módulos 70x85x63 - de IDE Electric
Precio: 9.98
MATERIALES LIBRES DE HALÓGENOS. ABS gris RAL 7035. IP55 - Superficie. Código EAN: 8431044450025 Código ETIM 6.0: EC000200
