# Cofret superficie IP40 1 módulo 70x85x55 - de IDE Electric

- Propiedad del archivo: CONSTRUNARIO
- Formato: FIEBDC-3/2012
- Programa: Construnario Versión 3.51
- Fecha de los precios: 25/10/2024
- Divisa: EUR

**45011** u Cofret superficie IP40 1 módulo 70x85x55 - de IDE Electric
Precio: 5.25
MATERIALES LIBRES DE HALÓGENOS. ABS gris RAL 7035. IP40 - Superficie. Código EAN: 8431044450117 Código ETIM 6.0: EC000200
