# Mecanismos Conmutador unipolar 20A-250V - de IDE Electric

- Propiedad del archivo: CONSTRUNARIO
- Formato: FIEBDC-3/2012
- Programa: Construnario Versión 3.51
- Fecha de los precios: 25/10/2024
- Divisa: EUR

| Código | Ud | Descripción | Precio |
|---|---|---|---|
| 45102 | u | Mecanismos Conmutador unipolar 20A-250V - de IDE Electric | 7.34 |
