# Pack estructura de enlace para armario de empotrar de IDE (2ud) - de IDE Electric

- Propiedad del archivo: CONSTRUNARIO
- Formato: FIEBDC-3/2012
- Programa: Construnario Versión 3.51
- Fecha de los precios: 25/10/2024
- Divisa: EUR

**48007** u Pack estructura de enlace para armario de empotrar de IDE (2ud) - de IDE Electric
Precio: 23.95
MATERIALES: Chapa de acero pintado RAL9003. Permite la unión y extensión de envolventes de superficie tipo ENL mediante sistema de clipaje. Contiene estructura de enlace más extensión de armario (no incluye puerta). PARA ARMARIOS TIPO: 40ENL. Código EAN: 8431044480077
