# Raíl DIN 24 mód y soportes ensamblaje de superficie de IDE - de IDE Electric

- Propiedad del archivo: CONSTRUNARIO
- Formato: FIEBDC-3/2012
- Programa: Construnario Versión 3.51
- Fecha de los precios: 25/10/2024
- Divisa: EUR

**48013** u Raíl DIN 24 mód y soportes ensamblaje de superficie de IDE - de IDE Electric
Precio: 15.71
MATERIALES: Acero galvanizado. Sistema de fijación mediante soportes clipados, regulables en profundidad. PARA ARMARIO: 40ENL-40SUP-65SUP. Código EAN: 8431044480138 Código eCl@ss 6.0: EC002620
