# Elemento sujeción raíl y placa para armarios de empotrar de IDE - de IDE Electric

- Propiedad del archivo: CONSTRUNARIO
- Formato: FIEBDC-3/2012
- Programa: Construnario Versión 3.51
- Fecha de los precios: 25/10/2024
- Divisa: EUR

**48022** u Elemento sujeción raíl y placa para armarios de empotrar de IDE - de IDE Electric
Precio: 4.07
Elemento sujeción raíl y placa para armarios de empotrar Código EAN: 8431044944227
