# Pack de unión esquina armarios combinables, referencia 48112 de IDE. 4ud - de IDE Electric

- Propiedad del archivo: CONSTRUNARIO
- Formato: FIEBDC-3/2012
- Programa: Construnario Versión 3.51
- Fecha de los precios: 25/10/2024
- Divisa: EUR

**48112** u Pack de unión esquina armarios combinables, referencia 48112 de IDE. 4ud - de IDE Electric
Precio: 34.18
MATERIALES: Acero cincado. Accesorios para la unión interior de armarios enlazables, consiguiendo así estructuras estables y robustas. Packs suministrados con toda la tornillería necesaria para su instalación. PARA ARMARIO TIPO: ENL. Código EAN: 8431044481128 Código eCl@ss 6.0: EC002625
