# Pack de unión y elevación de armarios combinables, referencia 48114 de IDE. 2ud - de IDE Electric

- Propiedad del archivo: CONSTRUNARIO
- Formato: FIEBDC-3/2012
- Programa: Construnario Versión 3.51
- Fecha de los precios: 25/10/2024
- Divisa: EUR

**48114** u Pack de unión y elevación de armarios combinables, referencia 48114 de IDE. 2ud - de IDE Electric
Precio: 19.86
MATERIALES: Acero cincado. Accesorio para la unión y elevación de armarios enlazables. Packs suministrados con toda la tornillería necesaria para su instalación. Código EAN: 8431044481142 Código eCl@ss 6.0: EC002625
