# Accesorios soporte metálico para cuadros secundarios - de IDE Electric

- Propiedad del archivo: CONSTRUNARIO
- Formato: FIEBDC-3/2012
- Programa: Construnario Versión 3.51
- Fecha de los precios: 25/10/2024
- Divisa: EUR

**48205** u Accesorios soporte metálico para cuadros secundarios - de IDE Electric
Precio: 141.98
Para series: Pryma - Star. Código EAN: 8431044482057
