# Accesorios Tejadillo 850x400 - de IDE Electric

- Propiedad del archivo: CONSTRUNARIO
- Formato: FIEBDC-3/2012
- Programa: Construnario Versión 3.51
- Fecha de los precios: 25/10/2024
- Divisa: EUR

| Código | Ud | Descripción | Precio |
|---|---|---|---|
| 48210 | u | Accesorios Tejadillo 850x400 - de IDE Electric | 122.50 |
