# Tapa protección embarrado para módulo auxiliar 1810 h=1198 mm, referencia 48266 de IDE - de IDE Electric

- Propiedad del archivo: CONSTRUNARIO
- Formato: FIEBDC-3/2012
- Programa: Construnario Versión 3.51
- Fecha de los precios: 25/10/2024
- Divisa: EUR

**48266** u Tapa protección embarrado para módulo auxiliar 1810 h=1198 mm, referencia 48266 de IDE - de IDE Electric
Precio: 74.85
MATERIALES: Chapa de acero pintado RAL9003. Tapas parciales para sectorizar la zona de protección. Suministradas con los accesorios necesarios para su colocación. Proporcionan una protección adicional de la aparamenta y aparatos colocados en el módulo auxiliar. PARA ARMARIOS TIPO: MEL-MEC. Código EAN: 8431044037615 Código eCl@ss 6.0: EC000456
