# Conector de peines 5-50 mm2, referencia 48283 de IDE - de IDE Electric

- Propiedad del archivo: CONSTRUNARIO
- Formato: FIEBDC-3/2012
- Programa: Construnario Versión 3.51
- Fecha de los precios: 25/10/2024
- Divisa: EUR

**48283** u Conector de peines 5-50 mm2, referencia 48283 de IDE - de IDE Electric
Precio: 5.27
Acero galvanizado y carcasa en PC/ABS V0 Código EAN: 8431044482835 Código ETIM 6.0: EC002623
