# Funda espiral 6mm, referencia 48286 de IDE - de IDE Electric

- Propiedad del archivo: CONSTRUNARIO
- Formato: FIEBDC-3/2012
- Programa: Construnario Versión 3.51
- Fecha de los precios: 25/10/2024
- Divisa: EUR

**48286** u Funda espiral 6mm, referencia 48286 de IDE - de IDE Electric
Precio: 3.06
Rango de temperatura: -50 ºC / +85 ºC Tolerancias: Diámetro interno: +/- 1 mm. Código EAN: 8431044482866 Código ETIM 6.0: EC002604
