# Pack ruedas de transporte, referencia 48290 de IDE (2 ruedas con freno y 2 ruedas sin freno) - de IDE Electric

- Propiedad del archivo: CONSTRUNARIO
- Formato: FIEBDC-3/2012
- Programa: Construnario Versión 3.51
- Fecha de los precios: 25/10/2024
- Divisa: EUR

**48290** u Pack ruedas de transporte, referencia 48290 de IDE (2 ruedas con freno y 2 ruedas sin freno) - de IDE Electric
Precio: 310.80
Carga máxima 150 Kg por rueda. Altura: Rueda= 70 mm. Perno roscado= M12x22 mm. Suministro: Pack de 4 ruedas: 2 ruedas con freno + 2 ruedas sin freno. Materiales: Cuerpo: aleación de aluminio pulido. Rueda: poliamida negra. Perno roscado: acero cromado de zinc amarillo. Código EAN: 8431044482903 Código eCl@ss 6.0: EC010723
