# Pintura RAL7016 gris antracita texturado, referencia 48294 de IDE - de IDE Electric

- Propiedad del archivo: CONSTRUNARIO
- Formato: FIEBDC-3/2012
- Programa: Construnario Versión 3.51
- Fecha de los precios: 25/10/2024
- Divisa: EUR

**48294** u Pintura RAL7016 gris antracita texturado, referencia 48294 de IDE - de IDE Electric
Precio: 106.67
SUMINISTRO: Bote 400 ml. Código EAN: 8431044482941 Código eCl@ss 6.0: EC001899
