# Dispositivos de evacuación agua 200 l/h Ø60x49, 5 RAL 7022 IP66/IP67, referencia 48339 de IDE - de IDE Electric

- Propiedad del archivo: CONSTRUNARIO
- Formato: FIEBDC-3/2012
- Programa: Construnario Versión 3.51
- Fecha de los precios: 25/10/2024
- Divisa: EUR

**48339** u Dispositivos de evacuación agua 200 l/h Ø60x49, 5 RAL 7022 IP66/IP67, referencia 48339 de IDE - de IDE Electric
Precio: 36.93
Materiales: junta de sellado NBR. Instalación: Realizar un taladro de Ø 50,5 mm en la pared del armario y montar el dispositivo con la tuerca. Asegurarse que la junta de sellado esta colocada en la parte exterior del armario. Montaje en posición vertical en la parte inferior del armario. Grado de protección IP66/IP67. Código EAN: 8431044047447
