# Cierre triángulo para candado 3P, referencia 48404 de IDE. Incluye llave zamak triángulo 10. Sin varillas - de IDE Electric

- Propiedad del archivo: CONSTRUNARIO
- Formato: FIEBDC-3/2012
- Programa: Construnario Versión 3.51
- Fecha de los precios: 25/10/2024
- Divisa: EUR

**48404** u Cierre triángulo para candado 3P, referencia 48404 de IDE. Incluye llave zamak triángulo 10. Sin varillas - de IDE Electric
Precio: 41.49
Carcasa fabricada en poliamida negra y lengüeta en acero. Para armarios a partir de 1000 mm de altura o puerta doble. No incluye varillas para cierre 3P. Incluye llave. Código EAN: 8431044137254 Código eCl@ss 6.0: EC000327
