# Fijación de colgador desde exterior (4u), referencia 48422 de IDE - de IDE Electric

- Propiedad del archivo: CONSTRUNARIO
- Formato: FIEBDC-3/2012
- Programa: Construnario Versión 3.51
- Fecha de los precios: 25/10/2024
- Divisa: EUR

**48422** u Fijación de colgador desde exterior (4u), referencia 48422 de IDE - de IDE Electric
Precio: 6.17
MATERIALES: Acero cincado. Soporte de sujeción interior que permite atornillar los colgadores desde el exterior del armario. Suministro: Pack de 4 unidades. Código EAN: 8431044028989 Código eCl@ss 6.0: EC002625
