# Tornillos rosca chapa DIN798 F 3, 5x6, 5, referencia 48432 de IDE - de IDE Electric

- Propiedad del archivo: CONSTRUNARIO
- Formato: FIEBDC-3/2012
- Programa: Construnario Versión 3.51
- Fecha de los precios: 25/10/2024
- Divisa: EUR

| Código | Ud | Descripción | Precio |
|---|---|---|---|
| 48432 | cu | Tornillos rosca chapa DIN798 F 3, 5x6, 5, referencia 48432 de IDE - de IDE Electric | 3.80 |
