# Toma tierra plana 150 de IDE. Bolsa 5 u. - de IDE Electric

- Propiedad del archivo: CONSTRUNARIO
- Formato: FIEBDC-3/2012
- Programa: Construnario Versión 3.51
- Fecha de los precios: 25/10/2024
- Divisa: EUR

**48437** u Toma tierra plana 150 de IDE. Bolsa 5 u. - de IDE Electric
Precio: 53.73
Recomendada por las directivas EMC. Trenzas de cobre de pureza 99,9%. Utilizar el diámetro recomendado de pernos: Agujero Ø 6,5 mm = Perno M6 - Agujero Ø 8,5 mm = Perno M8. Código EAN: 8431044484372
