# Casquillos de giro (puerta empotrar), referencia 48439 - de IDE Electric

- Propiedad del archivo: CONSTRUNARIO
- Formato: FIEBDC-3/2012
- Programa: Construnario Versión 3.51
- Fecha de los precios: 25/10/2024
- Divisa: EUR

| Código | Ud | Descripción | Precio |
|---|---|---|---|
| 48439 | cu | Casquillos de giro (puerta empotrar), referencia 48439 - de IDE Electric | 5.53 |
