# Cierre doble paletón 5 mm, referencia 48450 de IDE. Poliamida - de IDE Electric

- Propiedad del archivo: CONSTRUNARIO
- Formato: FIEBDC-3/2012
- Programa: Construnario Versión 3.51
- Fecha de los precios: 25/10/2024
- Divisa: EUR

**48450** u Cierre doble paletón 5 mm, referencia 48450 de IDE. Poliamida - de IDE Electric
Precio: 3.39
Carcasa y lengüeta fabricados en poliamida RAL7037. Para armarios hasta 800 mm de altura. Llave doble paletón 5 mm en poliamida no incluida. (Ref.48449). Código EAN: 8431044484501 Código eCl@ss 6.0: EC000327
