# Kit de tierra (20 conectores) de IDE - de IDE Electric

- Propiedad del archivo: CONSTRUNARIO
- Formato: FIEBDC-3/2012
- Programa: Construnario Versión 3.51
- Fecha de los precios: 25/10/2024
- Divisa: EUR

**48452** u Kit de tierra (20 conectores) de IDE - de IDE Electric
Precio: 87.60
Largo: 1000 mm - Espesor 4 mm - Rosca: M5. Distancia entre agujeros de 18 mm.
Incluye: Soporte de barra 12x4 (2 ud.), Conectores de barra 12x4 (20 ud.). Conector sin taladro 35 mm2. Código EAN: 8431044484525
