# Cierre inserto triángulo y llave triángulo de IDE - de IDE Electric

- Propiedad del archivo: CONSTRUNARIO
- Formato: FIEBDC-3/2012
- Programa: Construnario Versión 3.51
- Fecha de los precios: 25/10/2024
- Divisa: EUR

**48463** u Cierre inserto triángulo y llave triángulo de IDE - de IDE Electric
Precio: 26.81
Inserto para cierre con maneta Código EAN: 8431044484631 Código eCl@ss 6.0: EC000327
