# Pack accesorios para montaje de placa continuidad, referencia 48474 de IDE. 2ud - de IDE Electric

- Propiedad del archivo: CONSTRUNARIO
- Formato: FIEBDC-3/2012
- Programa: Construnario Versión 3.51
- Fecha de los precios: 25/10/2024
- Divisa: EUR

**48474** u Pack accesorios para montaje de placa continuidad, referencia 48474 de IDE. 2ud - de IDE Electric
Precio: 12.63
MATERIALES: Acero cincado. Escuadras de fijación para el montaje de placas directamente a la estructura del armario. Se suministran los packs de escuadras mas los elementos de fijación. PARA ARMARIO TIPO: FSC - ENL -BIG. Código EAN: 8431044484747 Código eCl@ss 6.0: EC002625
