# Pack elevación para armarios (2u), referencia 48475 de IDE - de IDE Electric

- Propiedad del archivo: CONSTRUNARIO
- Formato: FIEBDC-3/2012
- Programa: Construnario Versión 3.51
- Fecha de los precios: 25/10/2024
- Divisa: EUR

**48475** u Pack elevación para armarios (2u), referencia 48475 de IDE - de IDE Electric
Precio: 25.52
MATERIALES: Acero cincado. Se colocan en la parte superior del armario mediante tuercas M12. No pueden montarse si hay colocado un tejadillo. Suministro: Pack de 2 unidades. Código EAN: 8431044028972 Código eCl@ss 6.0: EC002625
