# Junta aislamiento adhesiva para unión de armarios 6m de IDE - de IDE Electric

- Propiedad del archivo: CONSTRUNARIO
- Formato: FIEBDC-3/2012
- Programa: Construnario Versión 3.51
- Fecha de los precios: 25/10/2024
- Divisa: EUR

**48480** u Junta aislamiento adhesiva para unión de armarios 6m de IDE - de IDE Electric
Precio: 9.87
MATERIALES: espuma de polietileno. Necesaria para la unión de armarios lateralmente y en profundidad. Fijación desde el interior de los armarios. Garantiza el grado de protección IP55. PARA ARMARIOS TIPO: ENL. Código EAN: 8431044484808
