# Pack unión de placas, referencia 48500 de IDE - de IDE Electric

- Propiedad del archivo: CONSTRUNARIO
- Formato: FIEBDC-3/2012
- Programa: Construnario Versión 3.51
- Fecha de los precios: 25/10/2024
- Divisa: EUR

**48500** u Pack unión de placas, referencia 48500 de IDE - de IDE Electric
Precio: 4.65
MATERIALES: Acero galvanizado. Es necesario solicitar la referencia 48500 + el pack de guías en función de la anchura de la placa. Permite la unión de placas consiguiendo un conjunto rígido que facilita el montaje y total aprovechamiento de la superficie de la placa. PARA ARMARIOS TIPO: ENL. Código EAN: 8431044043975 Código eCl@ss 6.0: EC002620
