# Cierre triángulo metálico y llave SEVILLANA-ERZ ENDESA, referencia 48502 de IDE - de IDE Electric

- Propiedad del archivo: CONSTRUNARIO
- Formato: FIEBDC-3/2012
- Programa: Construnario Versión 3.51
- Fecha de los precios: 25/10/2024
- Divisa: EUR

**48502** u Cierre triángulo metálico y llave SEVILLANA-ERZ ENDESA, referencia 48502 de IDE - de IDE Electric
Precio: 5.85
Cierre triángulo 11 con llave Código EAN: 8431044023342 Código ETIM 6.0: EC000327
