# Bombín E.ON y llave (VIESGO), referencia 48505 de IDE - de IDE Electric

- Propiedad del archivo: CONSTRUNARIO
- Formato: FIEBDC-3/2012
- Programa: Construnario Versión 3.51
- Fecha de los precios: 25/10/2024
- Divisa: EUR

**48505** u Bombín E.ON y llave (VIESGO), referencia 48505 de IDE - de IDE Electric
Precio: 81.85
Bombín Viesgo con llave Código EAN: 8431044009407 Código ETIM 6.0: EC000327
