# Bombín IBERDROLA NORTE y llave, referencia 48507 de IDE - de IDE Electric

- Propiedad del archivo: CONSTRUNARIO
- Formato: FIEBDC-3/2012
- Programa: Construnario Versión 3.51
- Fecha de los precios: 25/10/2024
- Divisa: EUR

**48507** u Bombín IBERDROLA NORTE y llave, referencia 48507 de IDE - de IDE Electric
Precio: 81.87
Bombín Iberdrola Norte con llave Código EAN: 8431044009421 Código ETIM 6.0: EC000327
