# Bombín IBERDROLA CENTRO y llave, referencia 48509 de IDE - de IDE Electric

- Propiedad del archivo: CONSTRUNARIO
- Formato: FIEBDC-3/2012
- Programa: Construnario Versión 3.51
- Fecha de los precios: 25/10/2024
- Divisa: EUR

**48509** u Bombín IBERDROLA CENTRO y llave, referencia 48509 de IDE - de IDE Electric
Precio: 81.87
Bombín Iberdrola Centro con llave Código EAN: 8431044009445 Código ETIM 6.0: EC000327
